# Dach und Fassadendeckung
Angebotsaufforderung (GAEB DA XML 3.2, DA83)
Projekt: 121
Währung: EUR
Angebotsdatum: 05.12.2025
Eröffnung: 05.12.2025 09:00:00
Ende der Zuschlagsfrist: 03.02.2026
Ausführungsbeginn: 04.02.2026
Ausführungsende: 26.06.2026
Auftraggeber: Vergabenummer: 121/2025-GM
Erstellt mit: BUILDUP, BUILDUP v28.0.0.0, 30.10.2025

## 000 Dach und Fassadendeckung
Datum: 30.10.2025

*Hinweis: ALLGEMEINE VORBEMERKUNGEN*
Globale Angaben zum Bauvorhaben

Name und Anschrift des Auftraggebers:

Stadt Radevormwald
Hohenfuhrstraße 13
42477 Radevormwald

Beschreibung des Bauvorhabens:

Neubau eines Verwaltungsgebäude mit Vereinsräumen und Ausstellung-/Sitzungsraum

Bei der geplanten Maßnahme handelt es sich um eine Fördermaßnahme.

Die Stadt Radevormwald wird auf dem Grundstück an der Nordstraße 4-8 in der Innenstadt von Radevormwald ein Verwaltungsgebäude mit Vereinsräumen und einem Ausstellungs-/Sitzungsraum errichten. Der Neubau soll die Büroräumlichkeiten für das Jugendamt beinhalten. Außerdem soll im Erdgeschoss ein Versammlungs- bzw. Begegnungsraum für die Bürgerinnen und Bürger errichtet werden.

Die Gebäude, die sich auf den Flurstücken 43 und 586 befanden, wurden im Jahr 2021 abgerissen. Auf dem Grundstück wurden zwei Brunnen freigelegt.

Der Neubau wird insgesamt drei Geschosse haben. In jeder Etage gibt es einen Sanitärkern. Dieser beinhaltet ebenfalls die Versorgungsschächte des Gebäudes und eine Teeküche. Die Geschosse sind mittels zwei Treppenhäuser bzw. einem barrierefreien Aufzug zu erreichen. Die Ausgänge der Treppenräume ins Freie liegen beide im Erdgeschoss.

Im Erdgeschoss befindet sich ein großer Raum, das "WohnZimmer" (ca. 125,00m²), der für die Bürgerinnen und Bürger als Zentrum bzw. Begegnungsraum genutzt werden kann. Zusätzlich befinden sich in diesem Geschoss einige Büroräume für das Jugendamt. Im Erdgeschoss liegen ebenfalls der Hausanschlussraum sowie der Technikraum.

Im ersten Obergeschoss liegen insgesamt 15 Büroräume oder Doppelbüroräume. Im Eckraum zur Straßenseite bzw. zum Nachbarn Nr. 2 befindet sich der Besprechungsraum.

Im Dachgeschoss gibt es acht Büroräume und zwei Multifunktionsräume, die für Besprechungen oder als Büro genutzt werden können.

Der Neubau wird im Innenstadtkern der Stadt Radevormwald errichtet. Für den historischen Stadtkern existiert eine Denkmalbereichssatzung sowie ein Gestaltungsleitfaden. Da sich das Gebäude in den Stadtkern integrieren soll, ist der Neubau nicht als ein großes Gebäude geplant worden, sondern in drei Teile optisch gegliedert. Der Bau liegt giebelseitig zur Nordstraße und hat insgesamt drei Satteldächer. Damit sich das Gebäude weiter zurücksetzt und kleinteiliger wirkt, ist die Außenwand im Grundriss zackig und setzt sich bis zu 15 cm von der Gehweggrenze ab.

Angaben zur Örtlichkeit

Anschrift der Baustelle:

Nordstraße 4-8
42477 Radevormwald
Deutschland

Angaben zur Baustelle

Lage und Transportwege

Zufahrtmöglichkeiten:
Die Zufahrt der Baustelle ist über die Kottenstraße und über die Burgstraße möglich und die Baustelleneinrichtung wird sich auf der Nordstraße befinden. Der öffentliche Verkehrsweg ist eben gepflastert und/oder asphaltiert. Die Baustelleneinrichtungsfläche wird nach Absprache vorderseitig des Neubaus zur Verfügung gestellt. Die Baustelleneinrichtung verläuft entlang der Baufeldes auf der Nordstraße bis zum gegenüberliegendem Bürgersteig.
Die Zufahrtsstraße "Kottenstraße/Burgstraße/Nordstraße" ist uneingeschränkt befahrbar, die Nordstraße selber endet am Marktplatz.
Der Bieter hat sich über die örtlichen Verhältnisse zu informieren. Zur konkreten Darstellung der
Situation ist vor Abgabe eines Angebotes ein Ortstermin möglich. Sollten Sie Interesse an einer
Ortsbesichtigung haben, vereinbaren Sie bitte einen Termin über die Kommunikationsfunktion
desVergabemarktplatzes Rheinland.
Sofern Fragen bei der Besichtigung auftreten, stellen Sie diese bitte im Anschluss des Termins
schriftlich über die Kommunikationsfunktion des Vergabemarktplatzes Rheinland.
Ein Ortstermin ist nicht verpflichtend. Bieter, die sich jedoch nicht vor Ort informieren, können
sich später allerdings nicht darauf berufen, bestimmte Gegebenheiten, die sie vor Ort erkennen
konnten, nicht bei ihrem Angebot berücksichtigt zu haben. Nachforderungen aus Unkenntnis der
baulichen Verhältnisse werden nicht anerkannt.

Die Baustelleneinrichtungsmöglichkeiten sind aufgrund der innerstädtischen Lage äußerst begrenzt. Ebenso sind die Zufahrtsmöglichkeiten mit schwerem Gerät nur als Einbahnverkehr möglich. Ggf. ist über längere Strecken die Rückwärtsandienung von Sattelzügen und/oder Aufliegern zu berücksichtigen.

Die Baustelleneinrichtungsfläche ist ausschließlich auf dem eigenen Grundstück neben dem Bauwerk (Restflächen) sowie dem unmittelbar angerenzenden, öffentlichen Straßenbereich durch Absperrung möglich. Der gegenüberliegende Bürgersteig muss ständig freigehalten werden.

Sonstige Baustelleneinrichtung

Art und Lage der Lagerplätze: auf dem Grundstück und der Baustelleneinrichtung auf der Straße.
Aufenthalts- und Lagerräume werden vom AG nicht zur Verfügung gestellt; Sanitäreinrichtungen werden über das Gewerk Erdbau- und Rohbauarbeiten zur Verfügung gestellt; eine Verschmutzung dieser ist zu vermeiden.

Entsorgung

Im Sinne des Kreislaufwirtschafts- und Abfallgesetzes handelt es sich -außer der im LV gesondert beschriebenen schadstoffhaltigen Abfälleum nicht kontaminierten aber überwachungsbedürftigen Abfall gemäß Abfallaktalog. Die verschiedenen Abfallfraktionen sind getrennt zu sammeln und sollen womöglichst einer Verwertung zugeführt werden. Dieses ist eigenverantwortlich und unter Beachtung der einschlägigen abfallrechtlichen Bestimmungen und nach dem Stand der Technik durchzuführen. Die beabsichtigte Verwertung bzw. die Entsorgung des anfallenden Abfalls muss dem AG benannt werden. Das ausgebaute Material ist zu verwerten bzw. auf nahegelegene Deponie zu beseitigen. Der Nachweis der Entsorgung ist der Bauleitung vorzulegen. Sofern es sich bei dem zu entsorgenden Material um kontaminierten bzw. überwachungsbedürftigen Abfall handelt ist dieser gem. der geltenden Gesetzgebung zu entsorgen und ein Nachweis zu erbringen.

Zusätzlicher Hinweis
Alle genannten DIN und/oder DIN EN Vorschriften sowie alle nationalen Normen gelten mit dem Zusatz oder gleichwertig!

*Hinweis: BESONDERE VERTRAGSBEDINGUNGEN*
Hinweis
Alle genannten DIN und/oder DIN EN Vorschriften sowie alle nationalen Normen gelten mit dem Zusatz oder gleichwertig!

Ausführungsunterlagen (§ 3 Abs. 5 und 6 VOB/B)
Sämtliche Maße sind vom Auftragnehmer am Bau zu prüfen.

Der Auftragnehmer hat innerhalb von 10 Tagen nach Auftragserteilung einen Baustelleneinrichtungsplan und ein Geräteverzeichnis sowie einen Bauterminplan für seine Leistungen zu erstellen und dem Auftraggeber zu übergeben.

Benutzung von Lager- und Arbeitsplätzen (§ 4 Abs. 4 VOB/B)
Der Auftraggeber stellt dem Auftragnehmer die vorhandenen Lager- und Arbeitsplätze gemäß § 4 Abs. 4 VOB/B unentgeltlich zur Verfügung. Materiallager und Abstellflächen sind einzuzäunen und immer sicher zu verschließen.

Benutzung von Wasser- und Energieanschlüssen (§ 4 Abs. 4 VOB/B)
Die Anschlussanlagen für Wasser und Energie erstellt der Rohbauunternehmer und hält diese während der gesamten Bauzeit vor.

Baureinigung und Abfallbeseitigung
Dem Auftragnehmer obliegt die Baureinigung nach Abschnitt 4.1 der DIN 18299 (aktuelle Fassung) und der einschlägigen gewerkespezifischen Allgemeinen Technischen Vertragsbedingungen für Bauleistungen (VOB/C). Kommt der AN dem innerhalb einer angemessenen, ihm gesetzten Frist samt Kündigungsandrohung nicht nach, ist der Auftraggeber zur Teilkündigung und anschließenden Selbstbeseitigung auf Kosten des Auftragnehmers berechtigt.

Der Auftragnehmer wird sich bemühen, bei der Erbringung seiner Leistung Abfälle zu vermeiden.

Der Auftragnehmer trifft alle erforderlichen Vorkehrungen, um Bau- und Abbruchabfälle nach den geltenden Vorschriften getrennt zu erfassen und zu halten sowie einer sachgerechten Entsorgung zuzuführen.

Ausführung der Leistung (§ 4 Abs. 10 VOB/B)
Für die Teile der Leistung, die durch die weitere Ausführung der Prüfung und Feststellung entzogen werden, wird die gemeinsame Feststellung auf der Baustelle über deren Zustand, ihre Vertragsmäßigkeit sowie deren Art und Umfang verlangt. Der Auftragnehmer hat die gemeinsame Feststellung rechtzeitig zu beantragen.

Ausführungsfristen (§ 5 VOB/B)
Der Auftragnehmer ist verpflichtet, mit der Herstellung nach Erteilung des Zuschlags alsbald zu beginnen und in einer angemessenen Zeit zügig zu Ende zu führen. Es gelten die Vertragstermine. Weitere Angaben siehe Formular 214. Genaue Daten gem. Bauzeitenplan.

Haftung (§ 10 Abs. 2 VOB/B)
Der Auftragnehmer ist verpflichtet, eigenverantwortlich alle notwendigen Sicherheitsvorkehrungen im eigenen Leistungsbereich zu treffen, um Schäden von Personen und Sachen innerhalb des Baugeländes und des Baubereichs abzuwenden (Verkehrssicherungspflicht). Der Arbeitnehmer stellt den Arbeitgeber im Innenverhältnis von sämtlichen Schadensersatzansprüchen aus schuldhafter Verkehrssicherungspflichtverletzung im eigenen Leistungsbereich frei, insbesondere bei etwaigen von ihm schuldhaft verursachten Schäden an Nachbargebäuden oder -grundstücken (vgl. § 10 Abs. 2, Satz 1, Halbsatz 2 VOB/B).

Der Auftragnehmer hat Bauunfälle, bei denen Personen- oder Sachschäden entstanden sind, dem Auftraggeber unverzüglich mitzuteilen.

Abnahme (§ 12 VOB/B)
Die Abnahme erfolgt förmlich unter Erstellung eines von beiden Vertragspartnern zu unterzeichnenden Protokolls. Die Abnahme ist innerhalb einer Frist von zwölf Werktagen nach Fertigstellungsmeldung durch den Auftragnehmer durchzuführen, wenn einer der Vertragspartner die Vornahme der Abnahme verlangt.

Wenn sich die Vertragspartner über den Abnahmetermin nicht einigen, wird dieser vom Auftraggeber unter Beachtung einer ausreichenden und § 12 Abs. 1 VOB/B beachtenden Frist festgesetzt und der Auftragnehmer hierzu geladen.

Die Abnahme kann auch in Abwesenheit des Auftragnehmers durchgeführt werden, wenn der Abnahmetermin vereinbart war oder der Auftraggeber mit genügender Frist hierzu geladen hatte. Das Ergebnis der Abnahme ist dem Auftragnehmer dann alsbald mitzuteilen.

Die Abnahme kann wegen nicht vollständig erbrachter Leistung oder wesentlicher Mängel verweigert werden. Wird die Abnahme in dieser Weise verweigert, so hat der Auftragnehmer dem Auftraggeber nach Leistungserbringung oder Mängelbeseitigung wiederum schriftlich die Fertigstellung mitzuteilen.

Abrechnung (§ 14 VOB/B)
Ein Aufmaß wird entsprechend ATV DIN 18299 Abschnitt 5 generell nur dann durchgeführt, wenn keine Zeichnungen vorliegen, denen die ausgeführte Leistung entspricht.

Das Aufmaß wird von den Vertragspartnern gemeinsam genommen und ist bei Einvernehmen anerkannte Berechnungsgrundlage für die Abrechnung. Beiden Vertragspartnern wird deshalb das Recht zum Bestreiten des Aufmaßergebnisses nicht genommen.

Aus Abrechnungszeichnungen oder anderen Aufmaßunterlagen müssen alle Maße, die zur Prüfung einer Rechnung nötig sind, unmittelbar zu ersehen sein.

Die Originale der Aufmaßblätter, Wiegescheine und ähnlicher Abrechnungsbelege erhält der Auftraggeber, die Durchschriften der Auftragnehmer.

Bei Aufmaß und Abrechnung sind Längen und Flächen mit zwei Stellen nach dem Komma, Rauminhalte und Gewichte mit drei Stellen nach dem Komma zu berechnen. Geldbeträge sind auf zwei Stellen nach dem Komma zu runden.

Rechnungen sind ihrem Zweck nach als Abschlags-, Teilschluss oder Schlussrechnung zu bezeichnen. Die Abschlags- und Teilschlussrechnungen sind durchlaufend zu nummerieren.

Alle Rechnungen sind digital als PDF adressiert an folgende Adresse einzureichen:

rechnung@radevormwald.de

Die notwendigen Rechnungsunterlagen (z.B. Mengenberechnungen, Abrechnungszeichnungen, Handskizzen) sind den Rechnungen beizufügen.

Die Rechnungen sind mit den Vertragspreisen ohne Umsatzsteuer aufzuführen; der Umsatzsteuerbetrag ist am Schluss der Rechnung mit dem Steuersatz einzusetzen, der zum Zeitpunkt des Entstehens der Steuer, bei Schlussrechnungen zum Zeitpunkt des Bewirkens der Leistung gilt.

Sicherheitseinbehalt/ Vertragserfüllungsbürgschaft (§ 15 VOB/B)
Im Rahmen der Akontozahlungen wird ein Sicherheitseinbehalt von 5% der Netto-Rechnungssumme einbehalten. Die Auszahlung des Sicherheitseinbehalts erfolgt mit der Schlussrechnung. Es steht dem AN frei, den Sicherheitseinbehalt durch Einreichung einer ordnungsgemäß Vertragserfüllungsbürgschaft über 5% der Nettoauftragssumme einzureichen.

Stundenlohnarbeiten (§ 15 VOB/B)
Für im Vertrag nicht vorgesehene Leistungen (Nachträge) gilt § 2 Abs. 6 VOB/B. Für diese sind grundsätzlich mengenbezogene Einheitspreise anzubieten. Eine Abrechnung als Stundenlohnarbeiten ist nur nach ausdrücklicher vorheriger schriftlicher Zustimmung des Auftraggebers zulässig.

Bei Stundenlohnarbeiten gelten die vereinbarten Verrechnungssätze unabhängig von der Anzahl der geleisteten Stunden.

Der Auftragnehmer hat über Stundenlohnarbeiten arbeitstäglich Stundenlohnzettel in zweifacher Ausfertigung einzureichen. Diese müssen außer den Angaben nach § 15 Abs. 3 VOB/B enthalten:
das Datum, die Bezeichnung des Ausführungsortes innerhalb der Baustelle, die Art der Leistung, die Namen der Arbeitskräfte und deren Berufs-, Lohn oder Gehaltsgruppe, die geleisteten Arbeitsstunden je Arbeitskraft, ggf. aufgegliedert nach Mehr-, Nacht-, Sonntags- und Feiertagsarbeit, sowie nach im Verrechnungssatz nicht enthaltenen Erschwernissen und die Gerätekenngrößen.

Stundenlohnrechnungen müssen entsprechend den Stundenlohnzetteln aufgegliedert werden.

Die Originale der Stundenlohnzettel behält der Auftraggeber, die bescheinigten Durchschriften erhält der Auftragnehmer.

Die Abzeichnung von Stundenlohnzetteln durch den Auftraggeber oder den Bauleiter und die damit verbundene Anerkenntniswirkung betreffen nur Art und Umfang der erbrachten Leistung. Es bleibt die Prüfung vorbehalten, ob es sich bei den bescheinigten Arbeiten überhaupt um vergütungspflichtige Leistungen handelt und ob diese dann auf Stundenlohn- oder Einheitspreisbasis abzurechnen sind.

Zahlungen, Vorauszahlungen (§ 16 VOB/B)
Der Auftragnehmer erhält Abschlagszahlungen entsprechend dem Bruttowert der jeweils durch prüfbare, an den Auftraggeber adressierte Rechnung nachgewiesenen vertraglichen Leistungen.

Das Bautagebuch ist der Schlussrechnung beizufügen.

Die Aufrechnung mit vom Auftraggeber bestrittenen Gegenansprüchen des Auftragnehmers ist ausgeschlossen.

Änderung der Vertragspreise
Lohn- und Stoffpreisgleitklauseln (Material- und Transportgleitklauseln) werden nicht vereinbart. Die vereinbarten Preise sind - von § 2 Abs. 3 VOB/B und sonst in der VOB/B vorgesehenen wie auch sich sonst nach allgemeinen Rechtsgrundsätzen ergebenden Preisänderungsmöglichkeiten abgesehen - Festpreise.

Verträge mit ausländischen Auftragnehmern (§ 18 VOB/B)
Für die Auslegung des Vertrags ist ausschließlich der in deutscher Sprache verfasste Wortlaut der Vergabeunterlagen verbindlich.

Erklärungen und Verhandlungen erfolgen in deutscher Sprache

Für die Regelung der vertraglichen und außervertraglichen Beziehungen zwischen den Vertragspartnern gilt ausschließlich das Recht der Bundesrepublik Deutschland.

Baubesprechung

Der AG wird im 7-tägige Rythmus eine Baustellenbesprechung einrichten, zu der der AN während der Ausführung seiner Leistungen zur Teilnahme durch eine handlungsbevollmächtigte Person verpflichtet ist. Die Baustellensprache ist Deutsch.

Planaustausch
Der Austausch von Planunterlagen erfolgt ausschließlich auf digitalem Weg in pdf und/oder DWG-Format. Ein Anspruch auf Papierpläne besteht nicht.
Der AN ist für die Versorgung des Baustellenpersonals mit original- maßstabsgetreuen und aktuellem Planmaterial selbst verantwortlich.

Mängelverfolgungstool
Die Bauleitung unterhält ein Mängelverfolgungstool (Planradar), deren Nutzung im Rahmen des Projektes verpflichtend vereinbart wird. Die Nutzung durch den AN ist kostenfrei, die Lizenz wird über die Bauleitung zur Verfügung gestellt.
Der AN verpflichtet sich zur kostenlosen Registrierung nach Einladungslink durch die Bauleitung, sowie dem kontinuierlichen Bearbeiten von zugesandten Tickets zur Statusabarbeitung.

*Hinweis: WEITERE BESONDERE VERTRAGSBEDINGUNGEN*
Weitere Besondere Vertragsbedingungen (WBVB)

1. Angaben zur Baustelle
1.1 Objektstandort
Das Bauvorhaben befindet sich in der Nordstraße 4-8 in 42477 Radevormwald.

1.2 Baustelleneinrichtung
Lage und Ausmaß der dem AN für die Ausführung seiner Leistungen zur Benutzung überlassenen Flächen sind mit der Bauleitung abzustimmen und freigeben zu lassen.
Jegliche Baustelleneinrichtungskosten, Transport und Logistikkosten, die zur mängelfreien Erbringung der auszuführenden Arbeiten erforderlich sind, sind vom AN in den Einheitspreisen zu berücksichtigen.
Darüber hinaus sind alle sonstigen und nicht ausdrücklich genannten Einrichtungen, soweit sie nicht in den Nebenleistungen enthalten sind, vom Bieter aber als erforderlich angesehen werden, in die Kalkulation der jeweiligen Positionen einzubeziehen.
Für die Baustelleneinrichtung werden auf dem Grundstück begrenzt Flächen zur Verfügung gestellt.
Die Plätze für Personal-, Geräte- und Schuttcontainer müssen jeweils mit der Bauleitung vor Aufstellung festgelegt werden.
Bei der Erstellung von Tagesunterkünften, sind die Arbeitsstättenverordnung und die dazu erlassenen Richtlinien zu beachten. Das Aufstellen von Wohnunterkünften auf dem Baugrundstück ist nicht erlaubt. Ebenfalls ist das Parken mit privaten PKW auf dem Baugelände verboten. Für Firmenwagen sind nur begrenzt Parkflächen vorhanden. Benötigt der AN eigene Lagerräume, so hat er entsprechende Materialcontainer aufzustellen. Räume im Bauwerk dürfen nur mit Genehmigung des Auftraggebers als Lagerraum verwendet werden. Diese Räume müssen für den AG und seine Beauftragten jederzeit zugänglich sein.
Vom Auftragnehmer sind innerhalb von 2 Wochen nach Auftragserteilung Angaben zur Baustelleneinrichtung mit dem erf. Platzbedarf des AN zur Prüfung und Bestätigung in Form einer Baustelleneinrichtungszeichnung vorzulegen.

1.3 Freizuhaltende Flächen
Dem AN ist es untersagt, die Parkplätze der Nachbarbebauung zu nutzen. Dieses gilt sowohl für Baustelleneinrichtung, Bautätigkeiten aber auch für Parkflächen der Mitarbeiter. Grundsätzlich sind Flächen nur in Abstimmung mit der örtlichen Bauleitung in Anspruch zu nehmen.

1.4 Arbeitszeit, Lärm und Geräuschimmissionen
Die Arbeiten sind während der gesetzlichen Arbeitszeiten auszuführen. Es sind absolut immissionsarme und erschütterungsarme Arbeitsverfahren zu wählen.

1.5 Schutzmaßnahmen
Es ist Leistungsbestanteil des Auftragnehmers eine Beeinträchtigung der Nachbarbebauung auszuschließen.

1.6 Schutz der vorhandenen Bebauung
Für bauliche Maßnahmen / Eingriffe an öffentlichen Straßen und Gehwegen, wie zum Beispiel das Aufnehmen von Gehwegplatten, Bordsteinen etc. sind vom AN entsprechende Genehmigungen einzuholen. Die Kosten für die Genehmigungen, Nutzung und ordnungsgemäße Wiederherstellung gehen zu Lasten des AN und sind in die Einheitspreise einzukalkulieren.

1.7 Baustellenbewachung
Eine Baustellenüberwachung / Wachdienst ist für dieses Bauvorhaben nicht vorgesehen. Der AN hat seine Leistungen, Geräte, Werkzeuge, Materialien oder ähnliches vor Beschädigung und Diebstahl eigenverantwortlich zu schützen. Der AG haftet nicht für Diebstähle, Sachbeschädigung oder Schäden an Leistungen des AN.

1.8 Abschließen der Baustelle
Der Auftragnehmer verpflichtet sich die Baustelle, sofern er diese als letzter verlässt, zu verschließen und den Verschluss zu dokumentieren.

1.9 Baustellensprache
Die Baustellensprache ist deutsch. Der AN verpflichtet sich an der Baustelle ständig eine Aufsichtsperson mit guten Fachkenntnissen und Erfahrungen für die beauftragten Arbeiten vorzuhalten.
Diese Person muss die Fachkenntnisse nachweisen können und sicher im Umgang mit der deutschen Sprache in Wort und Schrift sein.

1.10 Baustellenbesprechungen
Der AN hat an den wöchentlichen Baustellenbesprechungen während der Vertragslaufzeit teilzunehmen.
Sofern der AN einen Vertreter zur Baustellenbesprechung entsendet, muss dieser handlungs- und entscheidungsbevollmächtigt sein. Die Anwesenheit an den Baustellenbesprechungen wird nicht gesondert vergütet. Sollte der AN nicht an einer Baustellenbesprechung teilnehmen, berechtigt dies den AG einen Rechnungsabzug, in Höhe des Stundenverrechnungssatzes eines Facharbeiters multipliziert mit der Besprechungsdauer, vorzunehmen.
Die Baustellensprache ist Deutsch.

1.11 Arbeitsbereiche
Die Arbeitsbereiche des AN müssen bis zum Abschluss der Arbeiten ausreichend abgesperrt sein. Alle erforderlichen Sicherheitsmaßnahmen (auch während der Dunkelheit) müssen vom AN getroffen werden. Sollten bauablaufbedingt Absperrungen, Gerüste o.Ä. demontiert werden müssen, sind vorab die Bauleitung und der SiGeKo zu informieren. Nach Abschluss der Arbeiten oder zum Arbeitsende sind entsprechende Vorrichtungen wieder zu montieren.
Die Arbeitsbereiche des AN und alle übrigen benutzten Flächen sind sauber zu halten, die Arbeitsbereiche sind nach Abschluss der Arbeiten bzw. Räumung der Baustelle erforderlichenfalls in den vorherigen Zustand zu versetzen.

1.12 Schutzmaßnahmen und Verunreinigungen
Der Auftragnehmer hat alle zur Sicherung der Baustelle, der Nachbarbebauung, der übrigen Bauteile und seiner Leistungen erforderlichen Maßnahmen zum Schutz gegen Beschädigungen, Gefahren und Verunreinigungen unter voller eigener Verantwortung durchzuführen.
Eventuell trotzdem auftretende Beschädigungen oder Verschmutzungen sind sofort zu beseitigen. Bei fruchtloser Abmahnung werden Schäden, Verunreinigungen etc. auf Kosten des Verursachers beseitigt.

1.13 Baustellenreinigung
Bauschutt und Müll hat jeder AN täglich eigenverantwortlich zu entsorgen. Eine fachgerechte Entsorgung inkl. Entsorgungsnachweise wird vorausgesetzt. Alle Vorschriften und Verordnungen zur Abfallbeseitigung sind zu beachten. Die Entsorgungskosten sind in de Einheitspreise einzurechnen und werden nicht zusätzlich vergütet.

2. Ausführungsunterlagen
2.1 Planaustausch
Der AN erhält alle Planunterlagen bzw. die Ausführungsplanung als PDF oder zur weiteren Planung im DWG Format. Die erf. Plot- bzw. Kopierleistungen sind Sache des AN. Sofern der AN eine Werkplanung oder andere Planunterlagen erstellt, sind diese dem AG, respektive der Objektüberwachung, als PDF, DWG und in Papierform unverzüglich zu übergeben.
Der AN ist verpflichtet, die für die Ausführung der vertraglichen Leistung erforderlichen Unterlagen so rechtzeitig beim AG schriftlich anzufordern, dass die vertragliche und termingerechte Durchführung der Bauleistung gewährleistet wird.

Ein Anspruch auf Papierpläne besteht nicht. Der AN ist für die zeitnahe Versorgung des Baustellenpersonals mit original-maßstabsgetreuem Planmaterial in aktuellen Indizes selbst verantwortlich. Nichtbefolgung kann zum Baustellenverweis führen!

2.2 Unstimmigkeiten der Ausführungsunterlagen
Vor Beginn der Arbeiten hat der Auftragnehmer die Maße der Zeichnungen auf deren Richtigkeit zu überprüfen. Der AN hat Unstimmigkeiten in den Ausführungsunterlagen dem AG oder seinem Vertreter vor Ausführung unverzüglich anzuzeigen. Der AN haftet für Schäden, die durch nicht rechtzeitige Verständigung mit dem AG bzw. seines Vertreters entstehen. Der Auftragnehmer ist für die richtige Einhaltung der Maße verantwortlich.

2.3 Werkplanung des AN
Die Werk- und Montageplanung muss auf der Ausführungsplanung vertiefend aufgebaut werden, d. h. eigenmächtige Änderungen des AN sind unzulässig (bspw. Verlegung von Techniktrassen). Letztere obliegen dem zuständigen Planer, damit eine koordinierte Ausführungsplanung erfolgen kann. Sollten aus Sicht des AN (auch geringfügige) Änderungen notwendig erscheinen, ist zunächst der zuständige Planer über die im Rahmen der Werk- und Montageplanung beabsichtigen Änderungen zu informieren.
Die vom AN eingereichten Unterlagen werden unter dem Vorbehalt zur Ausführung freigegeben, dass die baulichen und technischen Eintragungen dem anerkannten Stand der Technik entsprechen und eine Koordination mit den am Bau beteiligten Gewerken durch den AN erfolgt. Eine gesonderte Vergütung erfolgt nur sofern eine Position in der Leistungsbeschreibung vorhanden ist. Die Freigabe der Unterlagen entbindet den AN nicht von seiner Haftung.
Darüber hinaus wird vorausgesetzt, dass die Unterlagen lediglich die vertraglich vereinbarten Leistungen beinhalten. Aus der Freigabe der Unterlagen kann der AN keine zusätzlichen Ansprüche, insbesondere Vergütungs- und Terminanpassungsansprüche, ableiten. Diesbezüglich bedarf es separater Nachtragsangebote- und Beauftragungen.

2.4 Planprüfung
Sofern für das jeweilige Gewerk zutreffend:
Die Werk- und Montagezeichnungen erstellt der AN. Diese Unterlagen sind zur Freigabe beim Architekten, Tragwerksplaner oder Fachplaner vorzulegen. Es darf nur nach freigegebenen Plänen gearbeitet werden. Die rechtzeitige Vorlage aller Werk- und Montagezeichnungen zur Prüfung auf generelle Übereinstimmung mit den Planungszielen des Auftraggebers (AG) ist Sache des AN. Der AG bzw. der Architekt behält sich zur Sichtung der Werk- bzw. Montageplanung eine Frist von 10 Werktagen nach Vorlage durch den AN vor. Die Pläne werden unter Berücksichtigung der Korrekturangaben des Architekten, Tragwerksplaners oder Fachplaners freigegeben. Dem AN steht je eingereichten Plan nur eine Prüfung mit Freigabe zu. Terminverzögerungen aufgrund wiederholter Vorlage von Werk- und Montagezeichnungen gehen zu Lasten des AN.

3 Ausführung
3.1 Übereinstimmung mit Regelwerken
Der AN hat dem AG den Nachweis der Güteüberwachung der zu liefernden Stoffe und Bauteile entsprechenden betreffenden DIN-Normen zu erbringen. Diese Forderung gilt für nicht genormte Stoffe und Bauteile als erfüllt, wenn ein gültiges Prüfzeugnis einer anerkannten Prüfanstalt vorliegt.
Nach der Landesbauordnung Nordrhein-Westfalen bedarf die Anwendung von Bauarten / Bauprodukten, die nicht geregelt sind, da sie wesentlich von den in der Bauregelliste bekannt gemachten technischen Regeln abweichen, oder keine technischen Baubestimmungen beziehungsweise keine allgemein anerkannten Regeln der Technik vorliegen, eine "allgemeine bauaufsichtliche Zulassung". Liegt dies nicht vor oder gibt es wesentliche Abweichungen von der Zulassung, ist eine "Zustimmung im Einzelfall" notwendig, die der AN beantragt und auf seine Kosten durchführen lässt.
Die Bauproduktenverordnung ist einzuhalten.

3.2 Bestehende Versorgungsleitungen
Der AN hat sich vor Ausführung der Arbeiten über Lage von Leitungen, Kabeln, Dränagen, Kanälen u. ä. beim AG und/oder bei den für die Ver- und Entsorgungsanlagen zuständigen Trägern zu informieren.

3.3 Prüfen der Vorleistungen
Der Auftragnehmer ist verpflichtet, etwaige Vorleistungen anderer Auftragnehmer oder solche des Auftraggebers selbstständig und eigenverantwortlich vor Beginn der Ausführung darauf zu überprüfen, dass diese für die Ausführung seiner eigenen Leistungen geeignet sind und etwaige Bedenken hiergegen dem Auftraggeber unverzüglich nach Feststellung schriftlich mitzuteilen.

3.4 Sicherheits- und Gesundheitsschutz
Vom Bauherrn wird ein Sicherheitskoordinator gem. Baustellenverordnung beauftragt. Der AN hat den Forderungen des SiGeKo Folge zu leisten. Ferner sind dem SiGeKo erforderliche Nachweise, Prüfbescheinigungen, Anwendungsbescheinigungen etc. in 1-facher Anzahl in Papier und als PDF-Datei auszuhändigen. Der Auftragnehmer hat sich zwei Wochen vor Beginn der Arbeiten bei dem zuständigen SiGe- Koordinator anzumelden. Die Kontaktdaten werden bei Auftragsvergabe mitgeteilt.
Der Auftragnehmer ist alleinig für die Sicherungsvorkehrungen seiner eigenen Leistungen verantwortlich, um Sach- und Personenschäden abzuwenden. Sollte der Auftragnehmer sicherheitsrelevante Mängel an der Leistungserbringung anderer Unternehmer feststellen, so obliegt dem Auftragnehmer eine unverzügliche Anzeigepflicht bei dem Objektüberwacher und dem SiGeKo.

3.5 Arbeitsgeräte
Die Wahl der zum Einsatz kommenden Geräte obliegt dem AN. Er hat sich jedoch an die geltenden Richtlinien und Bestimmungen zu halten. Jegliche Einrüstungen, Hilfskonstruktionen und Abstützungen sind, soweit sie nicht ausdrücklich ausgewiesen sind, in die EP einzukalkulieren.

3.6 Bautagesberichte
Der AN hat täglich Bautagesberichte zu erstellen. Darin sind folgende Punkte aufzuführen:
- Detaillierte Berichte über die täglichen Arbeiten
- Bericht über die Anzahl der eingesetzten Arbeitskräfte, Name und Berufsgruppe
- Geräteeinsatz
- Temperaturen und Witterungsverhältnisse während der Arbeitszeit (3x täglich; morgens,  mittags, abends)
- Materiallieferungen
- Besondere Vorkommnisse
Die Bautagesberichte sind digital und unterzeichnet in Papierform mindestens wöchentlich, sowie auf Anforderung des Auftraggebers respektive der Objektüberwachung, einzureichen.

3.7 Hausrecht
Der AG, oder bei Abwesenheit sein Vertreter, üben auf der Baustelle das allgemeine Hausrecht aus.

3.8 Alkoholverbot
Auf der Baustelle herrscht ein striktes Alkoholverbot. Ebenso ist es untersagt, innerhalb des Gebäudes zu rauchen. Zuwiderhandlungen werden mit Baustellenverweis geahndet.

4 Sonstiges
4.1 Dokumentation
Zum Objektabschluss ist eine umfassende Objektdokumentation mit Angabe aller verarbeiteten Materialien inkl. Produktdatenblätter, Bestands- und Revisionspläne, Lieferscheine, Fachunternehmererklärung, Bedienungsanleitungen und entsprechende Pflegeanleitungen in dreifacher Ausfertigung sowie einmal in digitaler Form an den AG zu übergeben. Die Inhalte der Objektdokumentation sind vor deren Erstellung mit der Bauleitung und dem AG abzustimmen. Ein Anspruch auf Schlusszahlung besteht erst nach vollständiger Vorlage und Prüfung der Dokumentation. Es wird empfohlen die Dokumentation vor Abnahme der Leistungen an die Bauleitung zu übergeben.

4.2 Terminliche Abwicklung
Der AN ist verpflichtet, innerhalb von 10 Tagen nach Auftragserteilung einen detaillierten Einzelterminplan anzufertigen und der Bauleitung zur Genehmigung vorzulegen. Dieser Terminplan hat die grundsätzlichen Vertragstermine sowie auch alle im Zuge des ggf. erfolgten Aufklärungsgespräches vereinbarten Einzel- und Vorlauffristen zu beinhalten, die der AN bis zum Beginn seiner Arbeiten auf der Baustelle benötigt.

4.3 Leistungsumfang
Alle beschriebenen Positionen sind in kompletter, fix und fertiger Leistung anzubieten, d.h. in die EP sind alle erforderlichen Materialien, Maschinen, Arbeits- und Schutzgerüste, Geräte, Lohn usw. einzukalkulieren. Die Einheitspreise von Leistungen gelten nicht nur für den Titel, in dem die Leistung ausgeschrieben ist, sondern für alle Bauabschnitte / Leistungsbereiche über den Zeitraum der Bauzeit, wenn sie hier zur Erbringung einer vollständigen Leistung benötigt werden.

4.4 Erfüllungsort, Gerichtsstand
Erfüllungsort für alle Verpflichtungen ist der Ort des Bauvorhabens. Der Gerichtsstand für Streitigkeiten ist das zuständige Gericht am Sitz des AG.

4.5.Zusätzlicher Hinweis
Alle genannten DIN und/oder DIN EN Vorschriften sowie alle nationalen Normen gelten mit dem Zusatz oder gleichwertig!

*Hinweis: ZTV VORGEHÄNGTE HINTERLÜFTETE FASSADE*
Zusätzliche Technische Vertragsbedingungen
Vorgehängte hinterlüftete Fassaden

1Grundlagen
Für die Leistungen dieses Gewerks gelten die VOB Teil C, insbesondere ATV DIN 18351 Vorgehängte Hinterlüftete Fassaden, und die Allgemein Anerkannten Regeln der Technik.

Ergänzend hierzu gelten die Regelwerke der nachstehend genannten Herausgeber in der zum Zeitpunkt der Ausführung gültigen Fassung als Grundlage von Kalkulation und Arbeitsausführung:
- AGI: Arbeitsgemeinschaft Industriebau e. V.,
- BAF: Bundesverband Ausbau und Fassade im ZDB,
- bauforumstahl e. V.,
- BDZ: Holzbau Deutschland Bund Deutscher Zimmermeister,
- BFS: Bundesausschuss Farbe und Sachwertschutz e. V.,
- BIV: Bundesinnungsverband des Glaserhandwerks,
- Bundesverband der Deutschen Ziegelindustrie e. V.,
- DAfStb: Deutscher Ausschuss für Stahlbeton e. V.,
- DBV: Deutscher Beton- und Bautechnik-Verein e. V.,
- Deutsche Bauchemie e. V.,
- DGUV: Deutsche Gesetzliche Unfallversicherung e. V.,
- DNV: Deutscher Naturwerkstein-Verband e. V.,
- FDB: Fachvereinigung Deutscher Betonfertigteilbau e. V.,
- FVHF: Fachverband Baustoffe und Bauteile für vorgehängte hinterlüftete Fassaden e. V.,
- GSB International e. V.,
- IFBS: Internationaler Verband für den Metallleichtbau e. V.,
- IVD: Industrieverband Dichtstoffe e. V.,
- RAL: Deutsches Institut für Gütesicherung und Kennzeichnung e. V.,
- RAL: Gütegemeinschaft Fenster, Fassaden und Haustüren e. V.,
- VFF: Verband Fenster + Fassade.

2Vorbereitung und Planung
Innerhalb von 10 Tagen nach Auftragserhalt, in jedem Fall jedoch rechtzeitig vor Materialdisposition und Ausführungsbeginn, wird der AN dem AG unaufgefordert den Teil seiner späteren Dokumentation übergeben, aus dem alle bauaufsichtlichen Zulassungen, Prüfzeugnisse, Einbaubedingungen und technischen Eigenschaften der vom AN zum Einbau vorgesehenen Produkte ersichtlich sind.

Der AN hat den AG auf die für die angebotenen Leistungen erforderlichen bauseitigen Vorleistungen rechtzeitig vor Ausführungsbeginn der an ihn beauftragten Leistungen hinzuweisen.

Rechtzeitig vor Beginn der Ausführung seiner Arbeiten hat der AN eigenverantwortlich vorgegebene Maße und benannte Höhen auf Übereinstimmung mit am Bau vorhandenen Meterrissen zu prüfen und erforderlichenfalls die Maßgenauigkeit des Rohbodens durch Nivellement festzustellen. Bei Überschreitung der Toleranzgrenzen, insbesondere von Winkeltoleranzen, ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien, Unterstützungen, Tragrüstungen (mit Ausnahme von Traggerüsten der Klasse B nach DIN EN 12812), Lehren etc. integraler Leistungsbestandteil des AN und werden nicht gesondert vergütet, soweit nicht in Leistungspositionen ausdrücklich abweichend beschrieben.

Soweit der AN wartungspflichtige Anlagen, Bauelemente oder -leistungen ausführt, wird er unaufgefordert und rechtzeitig vor Abnahme seiner Leistungen dem AG Wartungsverträge vorlegen, die für die Dauer des Gewährleistungszeitraums alle zur Erhaltung der Gewährleistungsansprüche des AG erforderlichen Leistungen enthalten, und um ggf. bestehende bauaufsichtliche Anforderungen an regelmäßige Wartungen und Prüfungen zu erfüllen.

Vor Beginn der Arbeiten ist vom AN eine Werkstatt- und Montageplanung zu erstellen und dem AG vor Ausführung zur Prüfung und Freigabe vorzulegen. Bestandteil der Werkstatt- und Montageplanung des AN sind u. a.:
- statische Bemessung der gesamten Fassadenkonstruktion unter Berücksichtigung der auftretenden Windlasten einschließlich der Unterkonstruktionen und Befestigungselemente,
- Nachweise statischer, brandschutz-, schallschutz-, wärmeschutz- und sicherheitstechnischer Art,
- Umsetzung des GEG-Nachweis und Vermeidung von Wärmebrücken,
- Fugen- und Verlegeplan,
- ggf. Bohrungen zur Verlegungen von bauseitigen ELT-Anschlüssen für außenseitigen Sonnenschutz unter Berücksichtigung des Wärmeschutzes und der Winddichtigkeit,
- Herstellen von Anschlüssen und Anarbeitungen an Einbauten und Sonnenschutz,
- Festlegung und Darstellung von in Einbauorten sichtbarer Befestigungspunkten,
- Einbau/Integration von Sonnenschutzelementen, soweit vorhanden,
- Ausarbeitung von Detaillösungen für den Einbau von Insektenschutzgittern, Hinterlüftung, Abwässerung,
- Abstimmungen mit dem AG hinsichtlich der Befestigungspunkte für Gerüst-/Dauergerüstanker.

Im Rahmen der Werkstatt- und Montageplanung erstellt der AN prüffähige statische Berechnungen für alle Konstruktionen und Verankerungen. Diese sind rechtzeitig vor Ausführungsbeginn beim Prüfingenieur einzureichen.

3Ausführung und Konstruktion
3.1Allgemeine Hinweise
Grundsätzlich ist als Dämmung hydrophobierte Mineralwolle zu verwenden, die mit wärmegedämmten Tellerdübeln zu befestigen ist. Die Montage erfolgt nach den Richtlinien der Hersteller. An den Gebäudeecken ist nach statischen Erfordernissen die Anzahl der Dübel zu erhöhen. Im Spitzwasserbereich ist Perimeterdämmung einzubauen. Bei offenen Fugen ist die Wärmedämmung mit einem schwarzen Vlies kaschiert einzubauen.

Es sind nur Produkte mit mindestens 10-jähriger Nachkaufgarantie des Plattenherstellers für Material, Design und Farbe zulässig. Besteht keine Nachkaufgarantie, stellt der AN dem AG zu Bauende kostenfrei mindestens 5 St bzw. mindestens 8,00 m2 Fassadenplatten für eventuelle Reparaturen zur Verfügung.

Sichtbare Stoßfugen umlaufender Bekleidungen sind auf Gehrung herzustellen, soweit nichteine andere Ausführung vorgesehen ist.

Die Hinterlüftung der Konstruktion ist über die gesamte Fläche zu gewährleisten. Die Luftschichtdicke ist zu bemessen. An Zu- und Abluftöffnungen (z. B. im Sockel- und Attikabereich) sind z. B. Lochgitter als Kleintier- und Insektenschutz unter Berücksichtigung des erforderlichen freien Lüftungsquerschnittes einzubauen.

Kommen Verbundplatten (z. B. Metall zusammen mit anderen Werkstoffen) zum Einsatz, muss deren Verwendbarkeit in dieser Zusammensetzung nachgewiesen werden. Es sind hierfür zusätzlich Laborwerte anzugeben und Referenzobjekte zu benennen.

3.2Fugen/Anschlüsse/Abdichtungen
Eckausbildungen, die sich auf der Baustelle nicht mit der notwendigen Ausführungsqualität herstellen lassen, sind mit thermisch vorgeformten Teilen auszuführen. Auf die Verträglichkeit der Dichtstoffe, Dichtungsbahnen und Dichtprofile untereinander ist zwingend zu achten.

Dichtstoffe müssen in ihren Eigenschaften dem Verwendungszweck entsprechen (DIN 18540). Die Beständigkeit der Dichtungsmassen gegen Witterungseinflüsse, Öl, Benzin, Chemikalien, insbesondere aktives Chlor, Ozon, UV-Strahlung und Alterungsverhalten ist zu gewährleisten.

3.3Befestigungs-, Verankerungs- und Verbindungsmittel
Bei der Anordnung der notwendigen Verankerungen und Konsolen ist zwingend darauf zu achten, dass Dichtungsbahnen nicht durchdrungen werden.

3.4Plattenwerkstoffe
Zu verwenden sind nur durchgefärbte Plattenwerkstoffe ohne nachbeschichtete Plattenkanten, soweit nicht anders beschrieben.

Unter Berücksichtigung der Einbausituation, des verwendeten Plattenwerkstoffes und der äußeren Einflüsse (Feuchte) legt der AN eine Gebrauchsklasse nach DIN EN 335 fest zum Schutz gegen Veralgung der Oberfläche.

3.5Zusätzlicher Hinweis
Alle genannten DIN und/oder DIN EN Vorschriften sowie alle nationalen Normen gelten mit dem Zusatz oder gleichwertig!

*Hinweis: ZTV DACHDECKUNGSARBEITEN*
Zusätzliche Technische Vertragsbedingungen
Dachdeckungsarbeiten

1Grundlagen
Für die Leistungen dieses Gewerks gelten die VOB Teil C, insbesondere ATV DIN 18338 Dachdeckungs-/Dachabdichtungsarbeiten, und die Allgemein Anerkannten Regeln der Technik.

Ergänzend hierzu gelten die Regelwerke der nachstehend genannten Herausgeber in der zum Zeitpunkt der Ausführung gültigen Fassung als Grundlage von Kalkulation und Arbeitsausführung:
- BDZ: Holzbau Deutschland Bund Deutscher Zimmermeister
- Bundesverband der Deutschen Ziegelindustrie e. V.,
- DGUV: Deutsche Gesetzliche Unfallversicherung e. V.,
- GDA: Gesamtverband der Aluminiumindustrie e. V.,
- IFBS: Internationaler Verband für den Metallleichtbau e. V.,
- Informationsverein Holz e. V.,
- RAL: Deutsches Institut für Gütesicherung und Kennzeichnung e. V.,
- vdd: Industrieverband Bitumen-Dach- und Dichtungsbahnen e. V.,
- ZVDH: Zentralverband des Deutschen Dachdeckerhandwerks e. V.

2Vorbereitung und Planung
Innerhalb von 10 Tagen nach Auftragserhalt, in jedem Fall jedoch rechtzeitig vor Materialdisposition und Ausführungsbeginn, wird der AN dem AG unaufgefordert den Teil seiner späteren Dokumentation übergeben, aus dem alle bauaufsichtlichen Zulassungen, Prüfzeugnisse, Einbaubedingungen und technischen Eigenschaften der vom AN zum Einbau vorgesehenen Produkte ersichtlich sind.

Der AN hat den AG auf die für die angebotenen Leistungen erforderlichen bauseitigen Vorleistungen rechtzeitig vor Ausführungsbeginn der an ihn beauftragten Leistungen hinzuweisen.

Rechtzeitig vor Beginn der Ausführung seiner Arbeiten hat der AN eigenverantwortlich vorgegebene Maße und benannte Höhen auf Übereinstimmung mit am Bau vorhandenen Meterrissen zu prüfen und erforderlichenfalls die Maßgenauigkeit des Rohbodens durch Nivellement festzustellen. Bei Überschreitung der Toleranzgrenzen, insbesondere von Winkeltoleranzen, ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien, Unterstützungen, Lehren etc. integraler Leistungsbestandteil des AN und werden nicht gesondert vergütet, soweit nicht in Leistungspositionen ausdrücklich abweichend beschrieben.

Soweit der AN wartungspflichtige Anlagen, Bauelemente oder -leistungen ausführt, wird er unaufgefordert und rechtzeitig vor Abnahme seiner Leistungen dem AG Wartungsverträge vorlegen, die für die Dauer des Gewährleistungszeitraums alle zur Erhaltung der Gewährleistungsansprüche des AG erforderlichen Leistungen enthalten, und um ggf. bestehende bauaufsichtliche Anforderungen an regelmäßige Wartungen und Prüfungen zu erfüllen.

Vor Beginn der Arbeiten ist vom AN eine Werkstatt- und Montageplanung zu erstellen und dem AG vor Ausführung zur Prüfung und Freigabe vorzulegen. Bestandteil der Werkstatt- und Montageplanung des AN sind u. a.:
- Erarbeitungsämtlicher Detail- und Konstruktionspläne,
- Berechnung und Ausführung der Windsogsicherung der Dachdeckung,
- bauphysikalische Berechnungen, wie z. B. Berechnungen zu Dampfdurchgang, Bauteilfeuchte und Wärmedämmwerten aller von ihm gedämmten oder mit Dampfsperren oder -bremsen zu versehenden Einbaubereiche. Ihm nicht bekannte Eingabewerte für die Berechnung fragt der AN beim AG bei Erfordernis ab,
- Planung der Stützdicken und deren Abstände für die Schneefanggitter unter Berücksichtigung von Schneegebiet, Neigung des Daches und der Länge des Daches,
- Planung und Ausführung von Sekuranten auf Flachdächern.

Der AN prüft eigenverantwortlich:
- die Zulassung der ausgeschriebenen Dachsteine für die vorhandene Dachneigung,
- Lattenquerschnitte in Bezug auf die vorhandenen Sparrenabstände,
- Belüftungsmöglichkeiten und -querschnitte bei Erfordernis von Belüftung,
und meldet bei Erfordernis rechtzeitig vor Ausführung Bedenken gegen Planung und Vorleistung an.

3Ausführung und Konstruktion
3.1Allgemeine Grundlagen zur Kalkulation
Während der Montage ist die Konstruktion im Außenbereich gegen Witterungseinflüsse, insbesondere gegen Sturm und Schlagregen, im erforderlichen Maß zu schützen. Dies gilt vor allem bei Arbeitsunterbrechungen.

Der AN versorgt den gesamten Materialbedarf der Baustelle mit einer Lieferung, um Farbabweichungen u. Ä. auszuschließen. Elemente aus verschiedenen Chargen innerhalb einer zusammenhängenden Fläche sind grundsätzlich nicht zulässig. Ist es aus produkttechnischen Gründen unvermeidbar, dass leichte Struktur- und Farbunterschiede auftreten können, so sind die Einzelteile aus verschiedenen Paletten zu entnehmen und zu mischen.

Wird bei Rauch- und Wärmeabzugsanlagen ein anderes als das ausgeschriebene Erzeugnis angeboten, so müssen die geometrisch wirksamen Lüftungsquerschnitte der ausgeschriebenen Produkte erhalten bleiben. Das gilt auch dann, wenn in der Ausschreibung lediglich die Rahmengröße vorgegeben ist.

Soweit in der Leistungsbeschreibung nicht anders beschrieben, ist die Ausführung von Abdeckungen und Ortausbildungen so zu wählen, dass an der Fassade keine Verschmutzungen durch herablaufendes Wasser entstehen können. Überstände sollen mindestens 40 mm betragen, wenn nicht an anderer Stelle abweichend beschrieben.

Soweit Schneefang erforderlich ist, ist dieser statisch zu bemessen und nur mit für diesen Einsatzzweck geeigneten Systemprodukten der Dachmaterialanbieter auszufüllen. Der AN prüft rechtzeitig vor Ausführung neben dem generellen Erfordernis von Schneefang die Eignung der vorhandenen Dachkonstruktionen hierfür und meldet bei Erfordernis Bedenken an.

Die Aufwendungen für wetterbedingte Arbeitsunterbrechungen und Sicherungsmaßnahmen gegen Tagwasser sind vom AN unaufgefordert und als Nebenleistung zu erbringen.

3.2Holzschutz
Der AN berücksichtigt die Erfordernisse des konstruktiven und ggf. eines chemischen Holzschutzes bei seiner Werkstatt- und Montageplanung. Konstruktiver Holzschutz ist dem chemischen stets vorzuziehen.

Soweit Ausführungsvorgaben des AG einem optimalen konstruktiven Holzschutz widersprechen, wird der AN dies dem AG mit Hinweis auf die zu erwartende geringere Dauerhaftigkeit mitteilen.

Auf chemischen Holzschutz in Innenräumen ist vollständig zu verzichten. Soweit der AN unumgängliche chemische Holzschutzmaßnahmen durchführt, übergibt er dem AG unaufgefordert die Bescheinigungen über
- den Hersteller des Holzschutzmittels,
- die Aufwendungsmenge,
- die Art des Holzschutzmittels,
- das Überwachungszeichen,
- das Datum der Einbringung,
und bringt diese an tragenden Konstruktionen an solcher Stelle vor Ort an, dass sie auch nach dem Einbau der Hölzer noch sichtbar sind.

Alle nach erfolgtem Holzschutz noch bearbeiteten oder gerissenen Teile sind entsprechend nachzubehandeln.

Sich auf den Holzschutz beziehende europäische Normen und Regelwerke sollen, soweit baurechtlich zulässig, nur nachrangig nach den nationalen deutschen Regelwerken Anwendung finden. Bei Widersprüchen zwischen den Regelwerken gilt der geringstmögliche chemische Holzschutz als vereinbart.

Alle zum Aufbringen von Holzschutzmitteln erforderlichen Vorleistungen sind als Nebenleistungen vom AN vorzusehen.

3.3Ausführung/Material und Stoffe
3.3.1Dampfsperren
Diffusionsäquivalente Luftschichtdicke (sd-Wert) und Begriffe:
- diffusionsoffen:  0,50 m < sd
- Dampfbremse:  0,50 m < sd < 1.500 m
- Dampfsperre:  sd > 1.500 m

Dampfsperren und Dampfbremsen sind umlaufend mit geeigneten Klebern oder Klebebändern an alle flankierenden Bauteile anzuschließen, Stöße sind zu verkleben. Durchdringungen von Dampfsperren oder -bremsen, auch von Befestigungsmitteln, sind zu verkleben. Die Anzahl von dampfdiffusionsbremsenden oder -sperrenden Einbauteilen soll auf das absolut unumgängliche Minimum reduziert werden. Stellt der AN fest, dass seine Leistungen bauseitig, etwa für Installationen, beschädigt werden, so unterrichtet er den AG hierüber unverzüglich.

Bei der Ausführung von Bauteilen und Anschlüssen, die der Herstellung der Luftdichtheit des Gebäudes dienen, ist davon auszugehen, dass vor oder bei der Abnahme der Leistungen durch den AG oder eine von ihm beauftragte Fachkraft eine Prüfung der Luftdichtheit durch einen Differenzdrucktest (umgangssprachlich: "Blower-Door-Test") durchgeführt wird.

3.3.2Dämmungen/Sonstiges
Wärmedämmsysteme oder -elemente, die zusätzlich die Funktion einer Unterspannung oder einer Unterdeckung erfüllen, sind mit zusätzlichen systembezogenen Maßnahmen an alle flankierenden und durchdringenden Bauteile anzuschließen.

Sofern nicht in der Leistungsbeschreibung abweichend festgelegt, ist als mindeste Qualität von Wärmedämmungen Steinwolle mit einem Flammpunkt von > 1.000 °C (umgangssprachlich = graue Wolle) vorzusehen, Glaswolle (umgangssprachlich = gelbe Wolle) ist nur bei ausdrücklichem Leistungsbeschrieb zulässig. "Mineralwolle" ist insofern in der Leistungsbeschreibung als Steinwolle zu verstehen.

Sind ausgebaute Dachgeschosse zu dämmen und sind keine Detailzeichnungen vorhanden, so sind die Abseitenwände, die Schräge über diesen und der außenliegende Bereich der obersten Decke sowie die Gaubenfronten im vorderen Abschluss als Mindestumfang zu dämmen.

Soweit Zwischensparrendämmungen hinterlüftet ausgeführt werden, sind bei der Bemessung von Lüftungsöffnungen die Querschnittsminderung durch Insektenschutzgitter und die Durchbiegung der Konstruktion zu beachten. Soweit nicht anders in der Leistungsbeschreibung vorgegeben, sollen Konterlatten mindestens 38 mm hoch sein.

Auf Ringbalken, Schräggurten, Firstpfetten etc. sind Wärmedämmungen zur Vermeidung von Wärmebrücken einzubauen.

Dämmungen in Steildächern sind, auch bei der Verwendung von Dämmplatten und Dämmkeilen, so einzubauen, dass das Abgleiten verhindert wird.

Soweit ein Rieselschutz erforderlich ist, soll dieser nach technischer Möglichkeit als Vlies anstelle einer Folie ausgeführt werden.

3.3.3Unterspannungen, Unterdeckungen, Unterdächer
An allen Durchdringungen und Anschlüssen sind die Bahnen seitlich hochzuführen und konvektionsdicht zu befestigen. Oberhalb von Durchdringungen (Dachfenstern, Dunstrohren etc.) sind Kehlschlaufen in der Unterspannbahn auszubilden, die für eine gesicherte Wasserableitung neben den Einbauteilen sorgen.

Wird ein wasserdichtes Unterdach über die Bauphase hinaus gefordert (unbelüftete Konstruktion bzw. Unterschreitung der Regeldachneigung), sind die Konterlatten in die wasserdichte Ausführung einzubeziehen; Nähte und Stöße sind zu verkleben.

3.3.4Dachziegeldeckung/Dachsteindeckung
entfällt

Der AN erkundigt sich vor Ausführung, ob Blitzschutz auf Steildächern vorgesehen ist. In diesem Fall wird er die bauseitig beigestellten Trägerelemente für den Blitzschutz mit der Dachdeckung einbauen.

3.3.5Dachfenster
3.3.5.1Vollständigkeit
Sind Dachflächenfenster beschrieben, so verstehen sie sich einschließlich konstruktiver Auswechslung, Eindeckrahmen, Montage- und Anschlussset, Beschlägen, Betätigungsstangen etc. als vollständige, eingebaute und in der Dachfläche angearbeitete Leistung. Innere Zierbekleidungen/Laibungsbekleidungen sind nur dann Leistungsbestandteil, wenn sie ausdrücklich beschrieben sind.

3.3.5.2Positionierung der Fenster
Dachflächenfenster sind so zu positionieren, dass deren Laibung ausreichende Kopffreiheit (H > 2,15 m) und ungehinderten Ausblick bei gleichzeitiger Absturzsicherungshöhe (H > 1,00 m) ermöglicht. Die Einbaulage von Dachflächenfenstern ist in Grundrissen und Dachaufsichten lediglich schematisch dargestellt. Die genauen Höhenmaße des Einbaus sind vom AN örtlich in Abhängigkeit von mindesterforderlicher Brüstungshöhe, Eindeckung und Kopffreiheit festzulegen.

Die raumseitig obere Laibung ist waagerecht, die untere Laibung senkrecht auszubilden, um die erforderliche Anströmung von Dachflächenfenstern zur Kondensatvermeidung zu gewährleisten. Lässt die Einbausituation die beschriebene Ausführung nicht zu, meldet der AN rechtzeitig vor Ausführung Bedenken gegen die Einbausituation an.

3.3.5.3Einbau von Dachflächenfenstern
Der AN prüft unaufgefordert vor Bestellung der Dachflächenfenster und Eindeckrahmen, ob eine Freigabe des Herstellers für die vorhandene Dachneigung vorliegt.

In den Anschlussbereichen ist eine Kerndämmung vorzunehmen; das gilt auch dann, wenn Dämmplatten in anderen Dicken ausgeschrieben sind. Alle Randanschlüsse zur Dampfsperre/Dampfbremse sind vollflächig dicht zu verkleben.

3.3.5.4Ausführung der Fenster
Soweit nicht an anderer Stelle ausdrücklich abweichend angegeben, sind Dachflächenfenster prinzipiell als Klappschwingfenster anzubieten und einzubauen, Schwingfenster sollen nur auf ausdrückliche Beschreibung zur Ausführung gelangen.

Es sind ausschließlich Fenster von Herstellern anzubieten, die aus dem Herstellerprogramm mindestens auch Außenjalousien, Blendschutz und Verdunkelungsrollos für die Größen der beschriebenen Fenster im Lieferprogramm führen. Alle Dachflächenfenster eines Objekts sind aus dem Lieferprogramm eines Herstellers anzubieten.

Es sind nur mit Lüftungsfunktion ausgestattete Dachflächenfenster zulässig.

Soweit Innenverkleidungen ausgeschrieben sind, sind diese als Fertigprodukte aus dem Lieferprogramm des Dachflächenherstellers zu verwenden.

3.3.5.5RWA und motorisch betätigte Dachflächenfenster
Im Leistungsumfang des AN sind bei Ausführung von RWAs je nach System folgende Komponenten zu liefern und einzubauen:
- Elektrisch ausgelöste oder betätigte RWA, Kuppeln und Dachflächenfenster müssen in ihrer Steuerung über mindestens einen freien, nicht belegten potenzialfreien Steuerungskontakt für "auf" und "zu" verfügen, um so die Möglichkeit zum Abschluss an BMA-Buskoppler zu ermöglichen und um damit in eine Brandfall-Steuerungsmatrix einbezogen werden zu können,
- Auslösestation, Leitungen, angeblockte Thermatik bei Auslösung über eine CO2-Patrone,
- Inbetriebnahmebescheinigung und Abnahme durch anerkannten Sachverständigen.

Die folgenden Schnittstellen für Lieferung und Montage sind für elektromotorisch betätigte Dachflächenfenster und Lichtkuppeln zu beachten:
- RWA, Kuppel, Dachflächenfenster  AN,
- Eindeckrahmen:  AN,
- Andecken, Beidecken, Anarbeiten:  AN,
- Motor, Antrieb:  AN,
- Steuerung:  AN,
- Taster ("Scheibe einschlagen", grau):  AN,
- UP-Verkabelung:  bauseitig,
- 230-V-Anschlusspunkt:  bauseitig,
- elektr. Verdrahtung, Schaltung:  AN,
- Inbetriebnahme,
ggf. Prüfbuch, ggf. Sachverständigenabnahme: AN.

Sofern in der nachfolgenden Leistungsbeschreibung keine näheren Angaben zur Betätigungsart von Rauchabzügen vorgegeben sind, ist von elektrisch betätigen Anlagen mit Lüftungsfunktion auszugehen.

Dachflächenfenster mit elektromotorischer Lüftungsfunktion, die außerhalb von Wohneinheiten (bspw. in Treppenräumen) zum Einbau gelangen, sind mit Wind- und Regenwächtern auszustatten.
Sind diese weder im Leistungspositionstext beschrieben noch bauseitig vorhanden, bietet der AN diese dem AG rechtzeitig vor Ausführungsbeginn als zusätzliche Leistung an.

3.3.6Sanierung
Bei Dacherneuerungsarbeiten darf grundsätzlich nur so weit gearbeitet werden, dass bei Tagwasseranfall und jeden Arbeitstag zu Arbeitsende die vollständige Dichtigkeit des Daches gewährleistet ist.

3.3.7Zusätzlicher Hinweis
Alle genannten DIN und/oder DIN EN Vorschriften sowie alle nationalen Normen gelten mit dem Zusatz oder gleichwertig!

### 1 Vorbereitende Leistungen

#### 1.1 Technische Bearbeitung, Statik, Bemusterung

**1.1.10 technische Bearbeitung, Statik**
Technische Bearbeitung durch den AN sowie prüffähige Statik  für den gesamten Umfang der nachstehenden Leistung (Fassadenstatik Wand und Dach).

Leistungsbestandteile
- Prüffähige statische Berechnung, Windsogberechnung, Nachweise für Unterkonstruktion, Verankerung und Bekleidung, auch für Montagezustände
- Aufmaß vor Ort, auch in Bezug auf die umlaufenden Geschosshöhen
- Ausführungs-, Verlege- und Montageplanung, einschl. Ansichten, Details sowie der Darstellung von konstruktiven Lösungen, Bauteilanschlüssen, Einbaufolge - Stücklisten, Fugenplanung/-raster
- Gegebenenfalls Zustimmung im Einzelfall
- Bauphysikalischer Nachweis (Wärmeschutz)
- Eignungsnachweis des Bekleidungsmaterials für die Verwendung als Fassadenverkleidung für eine vorgehängte hinterlüftete Fassade gem. DIN 18516-1 o. glw.
- Koordination Prüfung der Statik durch den AN, Kosten zu Lasten des AG

Die Zeichnungen sind rechtzeitig in 3-facher Ausführung dem AG zur Genehmigung vorzulegen.
Das erforderliche Aufmaß erfolgt von bauseitigem Gerüst.
Menge: 1,000 psch

**1.1.20 Musterfläche Fassade**
Musterfläche der angebotenen hinterlüfteten Fassade herstellen, auf der Baustelle in Abstimmung mit der örtlichen Bauleitung aufstellen und nach Aufforderung des AG bzw. der Bauleitung wieder entfernen einschl. Entsorgung.

Leistungsbestandteile
- Musterfläche einschl. Unterkonstruktion
- Mit Detailausbildung Fensteranschluss
- ggf. mit Detailausbildung Dachrandabschluss
- Rückbau Musterfassade

Zweck: Bestimmung und Festlegungvertragswirksamer Qualitätsstandardsdurch den AG
Beanspruchung: Witterungseinflüsse, mechanische Beanspruchung
Vorleistung: gedämmter Rohbau
Folgeleistung: Montage Fassade
Größe Musterfläche: ca. 1,50x1,50 m
Menge: 1,000 St

### 2 Schalungen und Bekleidungen

*Hinweis: HINWEIS*
Der Neubau des WohnZimmer erhält eine Vorhangfassade und eine Dacheindeckung aus Eichenschindeln.

Angrenzend befindet sich ein etwa gleich hohes Bestandgebäude in einer Tiefe von circa 9,0 Meter. Um diesen Umstand würdigen zu können wird vorab eine Ortsbesichtigung dringend empfohlen. Der Kontakt kann über die Vergabestelle hergestellt werden.

Die Erschwernisse durch Arbeiten in unmittelbarer Nähe des Bestandes sind bei der Kalkulation in den einzelnen Positionen zu berücksichtigen.

Die Dachbekleidung mit Schindeln inkl. Unterkonstruktion, sowie die Fassaden-/Dacharbeiten im Übergang zum Nachbargebäude muss als "Harte Bedachung" gem. Brandschutzkonzept ausgeführt werden, der Aufbau muss nach Prüfzeugnis erfolgen und die Verlegerichtlinien des Herstellers sind diesbezüglich strikt zu beachten.

Für alle vervendeten Produkte liegt der Nachweis der Baustoffklasse B2 nach DIN 4102 bzw. Klasse E nach DIN EN 13501-1 o. glw. vor.

Hierzu ist ein Nachweis bei Abgabe des Angebotes mit einzureichen.

#### 2.1 Schalungen und Bekleidungen - Dach

**2.1.10 Dachdeckung, Schindeln, Eiche, WD220mm**
Dachdeckung, hinterlüftet, offen, Eichenschindeln, 3-lagig

Leistungsumfang
- Dampfbremse
- Aufsparrendämmung
- Verschraubung der Dämmung
- Unterdeckbahn
- Hinterlüftung, Konterlattung
- Untergrundausgleich, Traglattung
- Eichenschindeln

Vorleistung: Tragende Massivholzdachdecken aus Brettsperrholz mit aufgebrachter Dampfbremse
Zweck: Dachdämmung, dekorative
Bekleidung, Wetterschutz

Bekleidung: Schindeln, 40 cm lang,
rechteckig, 3-lagig
Material: Eiche, splintfrei
Ges.-Dicke:>/= 35mm
Breite: mind. 60 mm, max. 150mm
Ober-/Unterseite: gespalten, keilig geputzt
Unterkante: unter ca. 45° abgeschrägt
Verlegeart: vertikal,reihenweise versetzt verlegt
und durch Nägel befestigt,
Fugenversatz: mind. 3 cm Verlegung
max. Fugenbreite:</= 5 mm
Reihenabstand: 125 mm
Befestigungsmittel: Schindelstifte, nichtrostender Stahl,
z.B. Werkstoffnummer 1.4301,
verdeckt montiert

Unterkonstruktion:
Traglattung40/60 mm, C24,S10, e= 125mm
Konterlattung:90/40 mm, C24,S10, e= 625mm
Befestigung: mittels rostfreier Verschraubung,
gem. Herstellervorschrift
Luftschichtdicke:>/= 40 mm

Unterdeckbahn:

Hochdiffusionsoffene Unterspannbahn, liefern und von außen über die Sparren bzw. Aufdachdämmung führen, Längsstöße der Unterspannbahn überlappen und mit Selbstklebestreifen dauerhaft verkleben.
Querstoeße luftdicht mit dem einseitig klebenden Klebeband ueberlappend abkleben. Durchdringungen luftdicht mit der Unterspannbahn verkleben.
Anschluesse der Unterspannbahn an angrenzende Bauteile mit Dichtkleber ausfuehren.

sd-Wert: ca. 0,08 m,
Baustoffklasse: mind. B2, verbunden mit Fassadenbahn
Naht-/Stoßausbildung: verklebt
Dicke: ca. 0,5 mm

Dämmebene:
Wärmedämmung: Steinwolle, wird im Verband
dicht gestoßen und fugenversetzt verlegt
Fugen > 5 mm sind zu vermeiden;
Brandschutz: A1 nach DIN 4102 bzw.
DIN EN 13501 o. glw.
Anwendungsgebiet: DAD-dk nach DIN 4108-10 o. glw.
Dämmstärke: 220 mm
Schmelzpunkt: ab 1.000 °C
Wärmeleitfähigkeit: 0,033 W/(m*K)
Rohdichte: ca. 75 kg/m³
Befestigung: durch Doppelgewindeschrauben, die
entsprechend der objektbezogenen
Berechnung dimensioniert und nach
vorgegebenem Schraubenabstandverarbeitet werden.
Die Verschraubung der Dämmplattenerfolgt durch die BSP-Wand,korrosionsgeschützt
Dampfbremse: Leistung Gewerk Holzbau (bauseits)

Hinweis: Lt. Brandschutzkonzept ist eine harte
Bedachung gefordert. D.h. die
Verlegerichtlinien des Herstellers sind
diesbezüglich strikt zu beachten.

Einbauort: Dächer
Menge: 450,000 m2

**2.1.20 Ortgangausbildung, Schindeldach**
Ortgangausbildung, inkl. Unterkonstruktion mit schräg verlaufenden Reihen.

Leistungsumfang
- Randbohlen
- Bekleidung mit Eichenschindeln
- Ortgangblech mit Tropfkante
- Insektenschutzgitter

Zweck: Ortgangausbildung
Vorleistung: Dach- und Wandkonstruktion
Folgeleistung: endfertig

Konstruktion:
Holzart UK:Fichte, gehobelt und gefast
Oberfläche: Si
Sortierklasse: S10, nach DIN 4074-1 / C24 nach DIN EN 14081 o. glw.
Güteklasse: 2 nach DIN 68365 o. glw.
Bohlen: ca. 20 x140 mm
Befestigung: geschraubt
Bekleidung: Schindeln wie Hauptposition
Dämmung: gem. Hauptposition Dach
Unterdeckbahn: gem. Hauptposition Dach

Insektenschutzgitter:
Insektenschutzgitter/Hinterlüftung als Winkelprofil im Bereich des unteren und oberen Schalungsabschlusses
(Luftein- und -austrittsöffnungen),
inkl. Abdichtung im Übergangsbereich der Dämmung mit
diffusionsoffene Spezialfolie aus PO, dehnbar, wasserundurchlässig, UV stabil, frei bewittert.
sd-Wert:< 2m

Material: Aluminium L-Profil
Winkel: 90°
Maschenweite:</= 10 mm
Abmessungen:25/75mm

Einbauort: Ortgänge
Menge: 67,000 m

**2.1.30 Firstausbildung, Schindeldach, hinterlüftet**
Firstausbildung, Schindeldach, hinterlüftet, inkl. Unterkonstruktion.

Leistungsumfang
- Insektenschutzgitter, beidseitig
- Firstbohlen
- Randbohlen
- Bekleidung mit Eichenschindeln

Zweck: Firstausbildung, Hinterlüftung
Vorleistung: Dachkonstruktion
Folgeleistung: endfertig

Konstruktion:
Holzart UK:Fichte, gehobelt und gefast
Sortierklasse: S10, nach DIN 4074-1 / C24 nach DIN EN 14081 o. glw.
Güteklasse: 2 nach DIN 68365 o. glw.
Bohlen: ca. 20 x140 mm
Befestigung: geschraubt
Bekleidung: Schindeln wie Hauptposition
Dämmung: gem. Hauptposition Dach
Unterdeckbahn: gem. Hauptposition Dach

Insektenschutzgitter:
Insektenschutzgitter/Hinterlüftung als Winkelprofil im Bereich des unteren und oberen Schalungsabschlusses
(Luftein- und -austrittsöffnungen).
inkl. Abdichtung im Übergangsbereich der Dämmung mit
diffusionsoffene Spezialfolie aus PO, dehnbar, wasserundurchlässig, UV stabil, frei bewittert.
sd-Wert:< 2m

Material: Aluminium U-Profil
Winkel: 90°
Maschenweite:</= 10 mm
Abmessungen:25/75mm

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
Einbauort: Dachkonstruktion
im Bereich des Firstes
Menge: 42,000 m

**2.1.40 Kehlausbildung, innenliegende Rinne, 450x200mm, Z= bis ca. 1100mm**
*** Bezugsbeschreibung
Kehlausbildung, innenliegende Rinne, inkl. Unterkonstruktion.

Leistungsumfang
- Schubhölzer
- Unterkonstruktion
- Anpassung der Dämmung
- innenliegende Rinne
- Abläufe
- inkl. Insektenschutzgitter, beidseitig
- inkl. Verbdunblech

Zweck: verdeckt liegende Entwässerung
Vorleistung: Wand- und Dachkonstruktion
Folgeleistung: endfertig

Konstruktion:
Holzart UK:Fichte, gehobelt und gefast
Sortierklasse: S10, nach DIN 4074-1 / C24 nach DIN EN 14081 o. glw.
Güteklasse: 2 nach DIN 68365 o. glw.
Schubhölzer: 2 x ca. 60 x220 mm
Befestigung: verschraubt
Dämmung: gem. Hauptposition Dach
Unterdeckbahn: gem. Hauptposition Dach
Rinne: min. 450 x 200 mm
Material: Verbundblech, entsprechend den
Herstellerverarbeitungsvorschriftenherstellen; Sicherung gegen
Hinterläufigkeit durch Fugendichtstoff
entsprechend Herstellervorschrift
ausführen
Blechstärke: 1,3 mm
Zuschnitt: bis ca. 1100 mm, 6-fach gekantet
Gefälle: ohne
Farbe: schwarz

Insektenschutzgitter:
Alu, beidseits der Rinne als Winkelprofil im Bereich des unteren und oberen Schalungsabschlusses (Luftein- und -austrittsöffnungen).
inkl. Abdichtung im Übergangsbereich der Dämmung mit
diffusionsoffene Spezialfolie aus PO, dehnbar,
wasserundurchlässig, UV stabil, frei bewittert.
sd-Wert:< 2m

Material: Aluminium U-Profil
Winkel: 90°
Maschenweite:</= 10 mm
Abmessungen:25/75mm

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
Hinweis: die Neigungen der angrenzenden
Dachflächen können von der Skizze
abweichen

Einbauort: Kehlbereiche zwischen den
Dächern in Achse C
Menge: 16,000 m

**2.1.50 Kehlausbildung, innenliegende Rinne, 450x140mm, Z= bis ca. 1100mm**
*** wie Position 2.1.40
andere Winkel der Aufkantungen gem. Dachneigung.

Rinne: min. 450 x 140 mm

Einbauort: Kehlbereiche zwischen den
Dächern in Achse B
Menge: 10,000 m

**2.1.60 Traufausbildung, innenliegende Rinne, 105x100mm, Z= bis ca. 670 mm**
*** Bezugsbeschreibung
Traufausbildung, innenliegende Rinne, inkl. Unterkonstruktion.

Leistungsumfang
- Schubholz
- Unterkonstruktion
- Anpassung der Dämmung
- innenliegende Rinne
- Abläufe
- Traufbohle, keilförmig
- Abtropfblech
- Insektenschutzgitter, beidseitig

Zweck: verdeckt liegende Entwässerung
Vorleistung: Wand- und Dachkonstruktion
Folgeleistung: endfertig

Konstruktion:
Holzart UK:Fichte, gehobelt und gefast
Sortierklasse: S10, nach DIN 4074-1 / C24
nach DIN EN 14081 o. glw.
Güteklasse: 2 nach DIN 68365 o. glw.
Schubholz: ca. 60 x 140 mm
Bohle (UK):ca. 20 x 105 mm
Traufbohle: ca. 70 x 70 mm, keilförmig
Befestigung: verschraubt
Dämmung: gem. Hauptposition Dach
Unterdeckbahn: gem. Hauptposition Dach
Rinne: min. 105 x 100 mm
Material: Verbundblech, entsprechend den
Herstellerverarbeitungsvorschriftenherstellen; Sicherung gegen
Hinterläufigkeit durch Fugendichtstoff
entsprechend Herstellervorschrift
ausführen
Blechstärke: 1,3 mm
Zuschnitt: bis ca. 670 mm, 5-fach gekantet
Gefälle: ohne
Farbe: schwarz

Insektenschutzgitter:
Alu, beidseits der Rinne als Winkelprofil im Bereich des unteren und oberen Schalungsabschlusses (Luftein- und -austrittsöffnungen).
inkl. Abdichtung im Übergangsbereich der Dämmung mit
diffusionsoffene Spezialfolie aus PO, dehnbar, wasserundurchlässig, UV stabil, frei bewittert.
sd-Wert:< 2m

Material: Aluminium U-Profil
Winkel: 90°
Maschenweite:</= 10 mm
Abmessungen:25/75mm

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
Einbauort: Dachkonstruktion im Bereich
der Traufe Achse D, s. Detail
Menge: 15,000 m

**2.1.70 Traufausbildung, innenliegende Rinne, 125x80mm, Z= bis ca. 670mm**
*** wie Position 2.1.60
Bohle (UK):ca. 20 x125 mm

Rinne: min. 125 x 80 mm

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
Einbauort: Dachkonstruktion im Bereich der
Traufe zw. Achse A - B,, s. Detail
Menge: 5,000 m

**2.1.80 Traufausbildung, innenliegende Rinne, 125x130mm, Z= bis ca. 670mm**
*** wie Position 2.1.60
Schubholz: ca. 60 x220 mm, alternativ Metallwinkel, lt. Skizze
Befestigung: verschraubt
Oberfläche: gehobelt und gefast
UK Rinne: verstärkter Alu-Winkel lt. Statik
Dämmung: lt. Hauptposition Dach
Rinne: min. 125 x 130 mm

Zuschnitt: bis ca. 670 mm, 5-fach gekantet
Zuschnitt Abtropfblech: bis ca. 340 mm, 4-fach gekantet

Einbauort: Dachkonstruktion im Bereich der
Traufe zum Nachbargiebel,
Achse A,s. Detail
Menge: 5,000 m

**2.1.90 Dehnungsausgleich, innenliegende Dachrinne, EPDM, Z=500-1100mm**
Dehnungsausgleich an innenliegenden Dachrinnen, Dehnelement bestehend aus EPDM-Elastomer.

Zuschnittbreite: über 500-1100 mm

Ortsangabe: Rinnen im Kehl- und Traufbereich
Menge: 8,000 St

**2.1.100 Kopfstück, innenliegende Dachrinne, EPDM, Z=500mm**
Kopfstück für innenliegende Dachrinnen mit Ausschnitt für Speier aus Verbundblech, gleiches Material wie Rinne,
inkl. Verblechung über die hinterlüftete Fassade hinaus.

Sonderformat gem. Detail.

Zuschnittbreite: bis ca. 500 mm

Ortsangabe: Rinnen im Kehlbereich
Menge: 6,000 St

**2.1.110 Kopfstück, innenliegende Dachrinne, EPDM, Z=250mm**
Kopfstück für innenliegende Dachrinnen mit Ausschnitt für Speier, aus Verbundblech, gleiches Material wie Rinne,
inkl. Verblechung über die hinterlüftete Fassade hinaus.

Zuschnittbreite: bis 250 mm

Ortsangabe: Rinnen im Traufbereich
Menge: 6,000 St

**2.1.120 Entlüfterstutzen </= Ø 70 mm**
Bauseitig gelieferte Rohrentlüftung / Dachhauben mit Kunststoff-
Entlüfterstutzen, bestehend aus Grundplatte und Entlüfterstutzen mit Regenkappe, einschl. Herstellen des Ausschnitts in der Dacheindeckung / -dichtung fachgerecht und nach Herstellerangaben einbauen.

Leistungsumfang
- Öffnung in Dachbekleidung herstellen
- gerade und schräge Schnitte
- Verstärkung des Rands mit Leisten/Aufdopplungen
- Anpassung Unterkonstruktion und Wärmedämmung
- Unterdeckbahn und Abdichtung anschließen

Abmessungen:</=  Ø 70 mm

Einbauort: Steildach
Menge: 1,000 St

**2.1.130 Entlüfterstutzen </= Ø 125 mm**
Bauseitig gelieferte Rohrentlüftung mit Kunststoff-
Entlüfterstutzen, bestehend aus Grundplatte und Entlüfterstutzen mit Regenkappe, einschl. Herstellen des Ausschnitts in der Dacheindeckung / -dichtung fachgerecht und nach Herstellerangaben einbauen.

Leistungsumfang
- Öffnung in Dachbekleidung herstellen
- gerade und schräge Schnitte
- Verstärkung des Rands mit Leisten/Aufdopplungen
- Anpassung Unterkonstruktion und Wärmedämmung
- Unterdeckbahn und Abdichtung anschließen

Abmessungen:</=  Ø 125 mm

Einbauort: Steildach
Menge: 1,000 St

#### 2.2 Schalungen und Bekleidungen - Wand

**2.2.10 Wandbekleidung, Schindeln, Eiche, WD160mm, Wand BSP**
*** Bezugsbeschreibung
Außenwandbekleidung, hinterlüftet, offen, Eichenschindeln, 2-lagig

Leistungsumfang
- Wärmedämmung Mineralwolle A1 nach
DIN EN 13162 o. glw.
- Konterlattung in der Dämmebene
- Fassadenbahn
- Hinterlüftung, Luftlattung
- Untergrundausgleich, Traglattung
- Eichenschindeln
- inkl. Fassadenbahn

Vorleistung: Tragende Aussenwandbauteile aus Brettsperrholz
Zweck: Fassadendämmung, dekorative
Bekleidung, Wetterschutz

Bekleidung: Schindeln, 30 cm lang,
rechteckig, 2-lagig
Material: Eiche, splintfrei
Breite: mind. 60 mm, max. 150mm
Ober-/Unterseite: gespalten, keilig geputzt
Unterkante: unter ca. 45° abgeschrägt
Verlegeart: vertikal,reihenweise versetzt verlegt
und durch Nägel befestigt
Fugenversatz: mind. 3 cmmax.
Fugenbreite:</= 5 mm
Reihenabstand: 120 mm
Befestigungsmittel: Schindelstifte, nichtrostender Stahl,
z.B. Werkstoffnummer 1.4301,
verdeckt montiert

Unterkonstruktion:
Horiz. Traglattung:30/50 mm, C24,S10, e= 120mm
Vert. Luftlattung:40/60 mm, C24,S10, e= 625mm
Befestigung: mittels rostfreier Verschraubung,
gem. Herstellervorschrift
Luftschichtdicke:>/= 40 mm

Fassadenbahn: Fassadenbahn mit integrierter
Doppelklebezone als schlagregensichere und winddichte Ebene
Stärke: ca. 0,5 mm, 2-lagig,
Material: Acrylatbeschichtung auf robustem
Polyestervlies, hochreißfest;
uv-beständig, gem. DIN EN 13859-2; o. glw.
sd-Wert: 0,02 m
Schlagregensicher: wasserdicht: W1 (nach EN 1928) o. glw.
Brandverhalten: B s1, d0 (nach EN 13501-1.
Temp.-beständigkeit:- 40°C bis + 80°C

Dämmebene:
Kantholz in Dämmebene: 2 x 100/80 mm, C24,S10, e< 625mm
Wärmedämmung: Mineralwolle
Brandschutz: A1 nach DIN 4102 bzw.
DIN EN 13501 o. glw.
Anwendungsgebiet: WAB nach DIN 4108-10 o. glw.
Dämmstärke: 2 x 80 mm
Schmelzpunkt: ab 1.000 °C
Wärmeleitfähigkeit: 0,035 W/(m*K)

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
angebotenes Fabrikat: gleiches Fabrikat wie Deckenbekleidung

Einbauort: Fassade, vor Außenwänden aus
Brettsperrholz
Menge: 460,000 m2

**2.2.20 Wandbekleidung, Schindeln, Eiche, WD80mm, Betonwand**
*** wie Position 2.2.10
für die Befestigung an Betonwand, inkl. aller Nebenleistungen.

Kantholz in Dämmebene:100/80 mm, C24,S10, e< 625mm
Dämmstärke: 80 mm

Einbauort: Fassade, vor Betonaußenwänden
Menge: 125,000 m2

**2.2.30 Türbekleidung, Schindeln, Eiche, Stahlblechtür**
Außentürbekleidung, hinterlüftet, offen, Eichenschindeln, 2-lagig

Leistungsumfang
- Traglattung mit Türblatt verschraubt oder verklebt
- Eichenschindeln
- Anpassung an Beschläge, Profilzylinder

Vorleistung: Stahlblechaußentür
Zweck: dekorative Bekleidung
Bekleidung: Schindeln wie Wandpositionen,
bündiger Anschluss/ Abschluss
mit der Fassade,
Unterkonstruktion: 3 mm Blech, verschraubt
an Aggraffenunterkonstruktion,
inkl. aller Nebenleistungen und
Befestigungsmaterialien
Türöffnung: 1,135 x 2,135 m Rohbaurichtmaß
Fugenbreite: 20 mm, zwischen Tür- und
Fassadenelementen

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
Einbauort: Tür Müllraum Erdgeschoss
Menge: 1,000 St

**2.2.40 Außen-Eckausbildung, stumpf gestoßen**
Eckausbildung mit wechsellseitig gestoßenen Schindelreihen gemäß Herstellervorschrift.

Ecke: 90°
Stoßausbildung: stumpfer Stoß

Einbauort: Außenecken Fassadenbekleidung
Menge: 46,000 m

**2.2.50 Innen-Eckausbildung, stumpf gestoßen, hinterlegt**
Eckausbildung mit wechsellseitig gestoßenen Schindelreihen, gemäß Herstellervorschrift.

Ecke: 90°
Stoßausbildung: stumpfer Stoß

Einbauort: Innenecken Fassadenbekleidung
Menge: 31,000 m

**2.2.60 Ausbildung Schlitze für Fallrohre**
Ausbildung von kaschierten Schlitzen für Regenfallrohre innerhalb der vorab beschriebenen Fassadenbekleidung

Herstellen von Schlitzen für Fallrohre in der äußeren Dämm- und Luftschicht der Fassade.

Leistungsumfang
- Schlitz einmessen und anlegen
- Zusätzliche Konterlattung in der Dämmebene
- Zusätzliche Luftlattung
- Dämmung anarbeiten
- Durchlaufende Traglattung
- Durchlaufende Eichenschindeln

Zweck: unsichtbare Führung der Fallrohre
Höhe: über gesamte Fassade
Breite: ca. 20 cm (Dämmung)
Wärmeleitstufe: WLS 035
Stärke: 12 cm
Menge: 69,000 m

**2.2.70 Schrägschnitte Außenwandbekleidung,**
Anpassen der Schindeln der Außenwandbekleidung an Schrägen, wie z. B. im Giebelbereich, für An- und Abschlüsse.

Abrechnung: nach wahrer Länge Schnitte

Einbauort: z.B. Ortgänge
Menge: 73,000 m

**2.2.80 Sockel Außenwandbekleidung, H= bis 33cm**
Abschluss Außenwandbekleidung im Sockelbereich.

Leistungsumfang
- unterer Abschluss Bekleidung
- Insektensieb
- Fugendichtband
- Anarbeiten an bauseitige Preimeterdämmung
- Führung der Fassadenbahn hinter Preimeterdämmung
- Bekleidung, Eichenschindeln

Zweck: Feuchte- und Insektenschutz
Vorleistung:Rohbau-/Holzbauarbeiten
Folgeleistung: Anarbeitung Gelände

Konstruktion:
Bekleidung: wie Hauptposition
Luftlattung: wie Hauptposition
Traglattung: wie Hauptposition
Sockelhöhe: bis ca. 33 cm
Fassadenbahn: wie Hauptposition,

inkl. Anarbeiten an Perimeterdämmung, inkl. Fugendichtband und luftdicht verklebt mit vollflächig selbstklebendem Hochleistugsband mit speziell vorgefaltetem Vliesträger;
Maße:50/85mm;
sd-Wert: 2m

Insektenschutzgitter:
Hinterlüftung als Winkelprofil im Bereich des unteren und oberen Schalungsabschlusses (Luftein- und -austrittsöffnungen).
inkl. Abdichtung im Übergangsbereich der Dämmung mit
diffusionsoffene Spezialfolie aus PO, dehnbar, wasserundurchlässig, UV stabil, frei bewittert.
sd-Wert:< 2m

Material: Aluminium U-Profil
Winkel: 90°
Maschenweite:</= 10 mm
Abmessungen:25/75mm

Einbauort: unterer Abschluss
Außenwandbekleidung
Menge: 95,000 m

**2.2.90 Sockel Außenwandbekleidung, H= bis 46,5cm**
Abschluss Außenwandbekleidung im Sockelbereich.

Leistung wie vor, jedoch:

Sockelhöhe: bis ca. 46,5 cm

Einbauort: Sockel Müllraum
Menge: 3,000 m

**2.2.100 Fußpunktabdichtung**
Fußpunktabdichtung bestehend aus vollflächigem selbstklebenden Hochleistungsband, luftdicht und diffusionshemmend einschl. Untergrundvorbereitung.

Zweck: Abdichtung im Fußpunktbereich
Vorleistung: Betonsockel mit aufstehender
BSH-Außenwand
Folgeleistung: vorgehängte Fassade

inkl. Fugendichtband und luftdicht verklebt mit vollflächig selbstklebendem Hochleistungsband mit speziell vorgefaltetem Vliesträger; hier darf kein stehendes Wasser anfallen, ein Gefälle von 5% ist ggf. auszuführen und in den EP einzukalkulieren.

Maße:50/85mm
sd-Wert:< 2m

Einbauort: Sockel mit Materialwechsel
Menge: 116,000 m

**2.2.110 Außenwandbekleidung, Durchdringung </= Ø100mm**
Durchdringung Außenwandbekleidung für bauseitige Einbauten.

Leistungsumfang
- Öffnung in Außenwandbekleidung herstellen
- gerade und schräge Schnitte
- Verstärkung des Rands mit Leisten/Aufdopplungen
- Anpassung Unterkonstruktion und Wärmedämmung
- Fassadenbahn nach Herstellerangaben winddicht an bauseitige Durchführung anschließen

Abmessungen:</=  Ø 100 mm

Einbauort: Außenwandbekleidung, z.B. für Speier, Beleuchtung etc.
Menge: 16,000 St

**2.2.120 Schlüsseltresor Aufzug in Außenwandbekleidung**
Schlüsseltresor für Aufzuganlage in Außenwandbekleidung.

Leistungsumfang:
- Herstellen Öffnung in Bekleidung
- Auswechselung der Bekleidungs-UK
- Anpassung Wärmedämmung
- Fassadenbahn nach Herstellerangaben winddicht anschließen
- sabotagesichere Montage bauseitiger Schlüsseltresor
- Durchmesser 50 - 100 mm

Einbauort: EG-Fassade
Menge: 1,000 St

### 3 Dachentwässerung

#### 3.1 Entwässerung

**3.1.10 Fallrohranschluss, Trichter, kastenförmig, Alu, bis ca.Z670**
*** Bezugsbeschreibung
Fallrohranschluss für kastenförmige Dachrinnen mit Einhangstutzen.

Leistungsbestandteile
- Einhangstutzen
- Rinnendehnungsausgleich am Einlauf
- Laubfangkorb
- Anschluss und Übergang zum Fallrohr

Ausführung: trichterförmig
Material: Aluminiumblech
Oberfläche: pulverbeschichtet
Rinnengröße: bis ca. 670 mm
Rinnenbreite: über 75-150 mm

Einbauort: an Traufrinnen
Menge: 6,000 St

**3.1.20 Fallrohranschluss, Trichter, kastenförmig, Alu, bis ca. Z1100**
*** wie Position 3.1.10
Fallrohranschluss für kastenförmige Dachrinnen mit Einhangstutzen.

Rinnengröße: bis ca. 1100 mm
Rinnenbreite: über 150-450 mm

Einbauort: an Kehlrinnen
Menge: 4,000 St

**3.1.30 Regenfallleitung, rund, Alu, DN75**
*** Bezugsbeschreibung
Regenfallleitung, rund, nach DIN EN 612 o. glw. zum Anschluss an Dachrinnensysteme.

Leistungsumfang
- Befestigungsschellen
- Fallleitung

Material: Aluminiumblech
Blechdicke: 0,7 mm
Oberfläche: pulverbeschichtet
Nenngröße: DN 75
Befestigungselement: Rohrschellen, pulverbeschichtet

Einbauort: innerhalb des Fassadenaufbaus
an Traufbereichen
Menge: 35,000 m

**3.1.40 Regenfallleitung, rund, Alu, DN80**
*** wie Position 3.1.30
Nenngröße: DN 80

Einbauort: innerhalb des Fassadenaufbaus
an Kehlen
Menge: 20,000 m

**3.1.50 Regenfallleitung, rund, Alu, DN100**
*** wie Position 3.1.30
Nenngröße: DN 100

Einbauort: innerhalb des Fassadenaufbaus
Menge: 10,000 m

**3.1.60 Standrohr, Stahl, verzinkt, bis DN100, 1,00m**
Standrohr aus verzinktem Stahlrohr.

Leistungsbestandteile
- Standrohr mit Reinigungsöffnung und Sicherheitsüberlauf
- Befestigungsschellen
- Standrohrkappe mit Dichtring als Übergang zur Fallleitung
- Übergangsstück zur Grundleitung aus KG-Rohr
- 2 Rohrbögen KG-Rohr zum Grundleitungsanschluss
- 1 Rohrstück KG-Rohr bis 1,00 m
- Anschluss an die Grundleitung
- Erforderliche Erdarbeiten bis ca. 0,50 m3

Material: Stahl, verzinkt
Länge: 1,00 m
Nennweite: bis DN 100

Einbauort: innerhalb des Fassadenaufbaus
Menge: 9,000 St

**3.1.70 Speier, rechteckig, 800mm, 160x60mm**
Wasserspeier als Notentwässerung mit Rechteckrohr aus Verbundblech.

Leistungsumfang
- Bemessung

Leistungsbestandteil
- Speierelement

Zweck: Dachentwässerung
Beanspruchung: Regenwasser
Vorleistung: Innenliegende Kastenrinnen
Folgeleistung: Anarbeiten der Fassadenbekleidung
Material: Aluminium
Abmessung: ca. 160x60 mm
Länge: bis ca. 800 mm
Ablaufleistung: mind. 2,25 l/s
Einbausituation: Warmdachaufbau

Einbauort: Endpunkte der innenliegenden
Kastenrinnen
Menge: 4,000 St

**3.1.80 Speier, rechteckig, 800mm, 60x60mm**
Wasserspeier als Notentwässerung mit Rechteckrohr, aus Verbundblech.

Leistungsumfang
- Bemessung

Leistungsbestandteil
- Speierelement

Zweck: Dachentwässerung
Beanspruchung: Regenwasser
Vorleistung: Innenliegende Kastenrinnen
Folgeleistung: Anarbeiten der Fassadenbekleidung
Material: Aluminium
Abmessung: ca. 60x60 mm
Länge: bis ca. 800 mm
Ablaufleistung: mind. 2,25 l/s
Einbausituation: Warmdachaufbau

Einbauort: Endpunkte der innenliegenden
Kastenrinnen
Menge: 2,000 St

### 4 Stundenlohnarbeiten

#### 4.1 Stundenlohnarbeiten

**4.1.10 Stundensatz Vorarbeiter**
Stundensatz für Leistungen, welche nicht in den Positionen erfasst sind und nur auf ausdrückliche Anweisung der Bauleitung gegen Nachweis zur Ausführung kommen.

Vorarbeiter
Menge: 5,000 h

**4.1.20 Stunden Facharbeiter**
Stundensatz für Leistungen, welche nicht in den Positionen erfasst sind und nur auf ausdrückliche Anweisung der Bauleitung gegen Nachweis zur Ausführung kommen.

Facharbeiter
Menge: 25,000 h

**4.1.30 Stunden Helfer**
Stundensatz für Leistungen, welche nicht in den Positionen erfasst sind und nur auf ausdrückliche Anweisung der Bauleitung gegen Nachweis zur Ausführung kommen.

Helfer
Menge: 10,000 h
